# Neubau Umkleidehaus am Stormarnplatz . Ahrensburg
Angebotsaufforderung (GAEB 90, DA83)
DV-Nummer: AHR.UKH
Eröffnung: 26.02.14
Währung: EUR
Auftraggeber: Stadt Ahrensburg, Der Bürgermeister, Manfred-Samusch-Strasse

## Zimmer- und Holzbauarbeiten
Datum: 06.08.21

*Hinweis*
Die Baustellenzufahrt erfolgt über die
" Stormarnstrasse ", die Baustelleneinrichtungsfläche
befindet sich unmittelbar neben dem Baufeld, die Fläche
ist jedoch begrenzt.
Siehe hierzu Entwurfsplan zur Baustelleneinrichtung in
der Anlage. Der Situation ist im Hinblick auf die
Befahrbarkeit durch schwere Lastzüge und den Einsatz
von entsprechenden Fahrzeugen für die Anlieferung der
Wand- und Fertigteilelemente zu prüfen.

Der Bieter hat sich vor Angebotsabgabe über den Umfang
der auszuführenden Arbeiten und die örtlichen
Gegebenheiten umfassend zu informieren, eine
Besichtigung des zukünftigen Baufeldes wird empfohlen.
Dieses betrifft insbesondere die Anfahrtsmöglichkeiten
bei Transporten mit überlangen Fahrzeugen und
Schwerlasttransportern. Schäden und Behinderungen, die
erst während der Bauausführung erkennbar werden, sind
schriftlich dem Auftraggeber mitzuteilen. Die weitere
Vorgehensweise wird vom AG festgelegt. Nachforderungen,
die aus der offensichtlichen Unkenntnis der
Örtlichkeiten resultieren, finden keine
Berücksichtigung.

Das neu zu errichtende Gebäude liegt auf dem
strassenseitigen Bereich des Sportplatzgeländes
auf einer z.Zt. ungenutzten Rasenfläche.

Die Baustelle grenzt unmittelbar an die Sportplätze auf
dem Stormarnplatz, auf denen auch während der Bauzeit
normaler Spielbetrieb stattfindet.
Dieser Spielbetrieb muss dauerhaft gewährleistet
werden. Auf die Sicherheit der Sportler/innen auf den
Spielfeldern ist in besonderer Weise zu achten !

Die vorgenannten Bedingungen sind in die Einheitspreise
mit einzukalkulieren und werden nicht gesondert
vergütet!

*Hinweis*
Die Baustelle ist laufend zu reinigen und aufzuräumen.
Anfallende Schuttmassen sind in Zeitabständen
von höchstens 2 Tagen abzufahren.
Container werden seitens der Bauherren nicht
aufgestellt.
Jeder Unternehmer hat die Baustelle nach Beendigung
seiner Arbeiten besenrein zu verlassen.
Kommt eine Handwerksfirma der täglichen Reinigung nicht
nach, so werden die anfallenden Kosten in
der Schlußrechnung in Abzug gebracht.

*Hinweis*
Siehe Terminplan in der Anlage.
Eine entsprechende Mitarbeiterzahl auf der Baustelle
zum Erreichen der Vorgaben ist hierfür unbedingt
erforderlich. Dies ist mit einzukalkulieren.

Terminvorgaben :
05. + 06. KW 2022 : Zimmerarbeiten
07. + 08. KW 2022 : Dämmung
13. KW 2022 : Trockenbau

*Hinweis*
Der diesem LV beigefügte vorläufige Bauzeitenplan,
bzw. die Ausführungszeiten sind Grundlage zur
Angebotskalkulation. Der AG behält sich Änderungen bis
zur Vergabe der Leistungen vor. Ebenso behält sich der
AG vor, Termine mit einer angemessenen Fristsetzung neu
festzulegen, diese betrifft insbesondere
Terminänderungen, die im Rahmen von Baubesprechungen
geboten sind. Erkennt der AN Termin- oder
Fristüberschreitungen, so ist hat dieser unverzüglich
Anpassungsmaßnahmen vorzunehmen.
Der Architekt ist über notwendige Entscheidungsfristen
frühzeitig zu informieren und eine Entscheidungsfrist
von mind. einer Woche ist zu berücksichtigen.
Terminpläne mit Angabe von Einzelfristen als
Feinterminplan (abgestimmt auf den Bauzeitenplan) sind
der Bauleitung durch den Bieter spätestens 14 Tage nach
der Beauftragung unaufgefordert zukommen zu lassen.
Der AN hat für eine termingerechte Ausführung der
Arbeiten entsprechend der im Vorwege abgestimmten
Bauzeitenpläne zu sorgen und die Baustellen zu jeder
Zeit mit genügend qualifizierten Arbeitern zu besetzen.
Dieses gilt insbesondere für die Ferienzeiten.
Eine Nichtbesetzung der Baustelle oder ein Abzug der
Arbeitskräfte auf Grund von Behinderungen oder widrigen
Witterungsumständen ist den Architekten/
Bauherrenvertretern umgehend anzuzeigen.
Mit Abgabe des Angebotes stimmt der Bieter diesem
Ablauf zu.

*Hinweis*
Die Zeichnungen, Details, Positionspläne und die
ausführlichen Informationen in den Auszügen aus der
Statik in der Anlage sind zu beachten !

*Hinweis*
Die in den nachfolgend beschriebenen
Positionen aufgeführten Leistungen sind gemäß
den vorgestellten technischen Vorbemerkungen
auszuführen. Alle Positionen sind als komplette,
in sich geschlossene und voll funktionsfähige
Leistungen anzubieten.
Mit den Einheitspreisen sind alle
Nebenleistungen abgegolten, die für eine
gebrauchsfertige Herstellung der im
Leistungsverzeichnis aufgeführten Elemente
erforderlich sind. Nebenleistungen, wie z. B.
Schutz und Sicherheitsmaßnahmen nach den
Unfallverhütungsvorschriften und den
behördlichen Bestimmungen, sind Leistungen,
die auch ohne Erwähnung im
Leistungsverzeichnis zur vertraglichen Leistung
gehören und nicht selbständig vergütet werden.
Wenn nicht anders angegeben, sind die
beschriebenen Leistungen immer inkl. Material
und betriebsfertiger Montage zu kalkulieren.

*Hinweis*
Der Auftragnehmer benennt innerhalb von 3 Tagen nach
Auftragserteilung einen deutschsprechenden,
wirtschaftlich und fachlich bevollmächtigten Vertreter,
der die Arbeiten auf der Baustelle leitet.
Dieser Vertreter ist während der Ausführung täglich auf
der Baustelle erreichbar und nimmt an der
Baustellenvorbesprechung, sowie den während der
Bauphase vom bauleitenden Architekten angesetzten,
regelmäßigen Baubesprechungen teil.
Die Teilnahme ist Vertragsbestandteil.
Im Verhinderungsfall ist eine geeignete Stellvertretung
zu benennen. Die in diesen Besprechungen getroffenen
Festlegungen sind verbindlich, werden protokolliert und
ausschließlich per E-Mail an alle Teilnehmer
verteilt. Dabei gilt das elektronische Versandprotokoll
des bauleitenden Architekten als Zustellungsnachweis.
Zu den auf der Baustelle vorzuhaltenden
Ausführungsunterlagen zählt neben den
Ausführungsplänen auch eine Ausfertigung dieser
Leistungsbeschreibung. Der Unternehmer ist verpflichtet
ein Bautagebuch zu führen und dies der
Bauleitung vorzulegen. Ebenso sind sämtliche
Prüfzeugnisse, Gebrauchsanleitungen, Messprotokolle,
Pflegeanleitungen sowie alle betriebstechnischen
Zeichnungen, Berechnungen oder ähnliche zum weiteren
Betrieb des Hauses notwendigen Unterlagen, dem
Auftraggeber zu Ende des Bauvorhabens 1-fach zu
übergeben.
Mit den Einheitspreisen sind alle für die vorgenannte
Koordination erforderlichen Maßnahmen abgegolten.

*Hinweis*
Der Auftraggeber (AG) ist gemäß § 3
"Baustellenverordnung" verpflichtet, die Arbeiten bzgl.
der Sicherheit und des Gesundheitsschutzes zwischen den
Ausführenden zu koordinieren bzw. koordinieren zu
lassen.
Den Anforderungen des zuständigen SiGeKo, die dem AN
zugeleitet werden, ist umgehend Folge zu leisten. Der
SiGeKo ist im Rahmen der Umsetzung der
Baustellenverordnung nicht für die Kontrolle und
Einhaltung der einschlägigen
Unfallverhütungsvorschriften, der sonstigen für den
Arbeitsschutz und die Unfallverhütung geltenden
Gesetze, Verordnungen, Richtlinien und
Durchführungsanweisungen verantwortlich.
Der AN ist verpflichtet, die geltenden Gesetze,
Verordnungen und Vorschriften insbesondere zum
Arbeitsschutz einzuhalten und hat den
Durchführungsanweisungen des SiGeKo Folge zu leisten.
Die Vorgaben aus der aktuellen Baustellenverordnung vom
sind einzuhalten. Besonders wird hier auf § 5 der
Verordnung hingewiesen. Kosten, die sich durch
die Umsetzung der Baustellenverordnung ergeben sollten,
sind in die Einheitspreise einzurechnen.
Folgende Unterlagen sind für die Dauer der Arbeiten auf
der Baustelle vorzuhalten und auf Verlangen des AG oder
des SIGeKo zur Einsichtnahme vorzulegen:
- Nachweise über die Sachkundigen- und Sachverständigen
  Prüfungen von Maschinen und Geräten.
- Dokumentation der Unterweisung aller Arbeitnehmer
  über Unfallverhütungsvorschriften.
- Gefährdungsbeurteilungen
- Beauftragungen
- sonstige Anzeige- / Anmeldepflichten oder amtliche
  Anordnungen / Genehmigungen

Arbeitsunfälle und Schadensereignisse, Umwelt- und
Sachschäden sind unverzüglich dem AG und dem SiGeKo zu
melden. Sonstige Meldepflichten bleiben hiervon
unberührt.

Den Anweisungen des Sigeko ist Folge zu leisten.

*Hinweis*
Unberührt von der Sicherheits- und
Gesundheitskoordination gemäß Baustellenverordnung
bleibt die Verpflichtung des Auftragnehmers
gemäß BGV A 1 "Grundsätze der Prävention" § 6 Abs.1
sich mit anderen Unternehmen die vor Ort
tätig sind und deren Arbeiten zeitlich und / oder
räumlich zusammenfallen, abzustimmen,
um gegenseitige Gefährdungen zu vermeiden.
Paralleles Arbeiten mit anderen Gewerken sowie
Abstimmungen und daraus resultierende Verzögerungen
werden nicht gesondert vergütet, wenn das
allgemein übliche Maß nicht überschritten wird.
Mängel an Vorgewerken sind grundsätzlich schriftlich
der Bauleitung anzuzeigen.

*Hinweis*
Der Bauherr schließt eine Bauleistungsversicherung und
eine Rohbauversicherung für die gesamte Baumaßnahme ab,
an der die Gewerke prozentual (0,3%) entsprechend der
jeweils eigenen Nettoauftragssumme beteiligt werden.
Dieser Betrag wird je Gewerk in der Schlussrechnung
abgezogen

*Hinweis*
Baustrom und Bauwasser wird anteilig (0,7%) von der
Schlussrechnungssumme abgezogen.
Das Verteilen des Baustroms und des Bauwassers zum
jeweiligen Verwendungsort ist Sache des ANs und
einzukalkulieren.

*Hinweis*
Es wird bauseits ein Fassadengerüst der Gerüstklasse 4,
p = 3,0 kN/m²; bereitgestellt, dieses kann unter der
Voraussetzung der Verkehrssicherheit vom
Auftragnehmer auf eigene Gefahr benutzt werden.
Müssen vorhandene Schutzvorrichtungen zur Ausführung
der Arbeiten entfernt werden, so sind diese nach
Beendigung  der Arbeiten vorschriftsgemäß
wiederherzustellen.
Für das Aufrechterhalten der Betriebssicherheit ist der
jeweilige Nutzer verantwortlich.

Gerüste sind sauber zu halten (Schmutz, Staub,
Bauschutt) und arbeitstäglich zu reinigen; dabei ist
die Fassade vor Staub und Wasser zu schützen. Sie sind
grundsätzlich in dem Zustand zu übergeben, in welchem
sie übernommen worden sind.

Die für diese Arbeiten anfallenden Kosten sind
Bestandteil der Preise.

Kran :
Ein Kran ist auf der Baustelle nicht vorhanden.

*Hinweis*
In der Rohbauphase wird bauseits kein Raum- bzw.
Flächengerüst in den Innenräumen des Umkleidehauses
gestellt.
Falls erforderlich, sind entsprechende Arbeitsbühnen,
fahrbare Gerüste etc. in die jeweilige Position
einzukalkulieren.

*Hinweis*
Durch den AN ist mit Fertigstellung,
spätestens 1 Woche vor Abnahme eine Dokumentation der
ausgeführten Leistungen 1-fach in Papier,
2-fach digital (CD) zu übergeben.
Diese Leistung ist umgehend nach Fertigstellung zu
übergeben und wird nicht gesondert vergütet.
Diese beinhaltet die folgenden Unterlagen in der
angegebene Reihenfolge:
1. Bauleitererklärung
2. Fachunternehmererklärung
3. Auflistung aller eingebauter Materialien, Produkte,
  Bauelemente, Lieferscheine, Datenblätter auch
  sämtlicher Oberflächen
4. Pflege- und Gebrauchsanweisung
5. Für sicherheitstechnisch Einrichtungen:
  Zusammenstellung der Materialgütenachweise
6. Abnahmeprüfzeugnis (gem. DIN EN)
7. Allgemeine bauaufsichtliche Prüfzeugnisse
8. Allgemeine bauaufsichtliche Zulsassungen, ggf.
  Zulassung im Einzelfall
9. Errichterbescheinidung
10. Übereinstimmungserklärungen
11. Werkplanung
12. Prüf- und Abnahmeprotokoll, Freigabe der
  Inbetriebnahme
13. Gewährleistungszeiten

*Hinweis*

*Hinweis*
Die eventuell zur Materialanlieferung erforderliche
Genehmigung zur Einrichtung eines Halteverbotes
beantragt der AN.
Die Kosten für Genehmigungen gehen zu Lasten des AN und
sind einzukalkulieren.

*Hinweis*
Die folgenden Massnahmen und Anforderungen sind in die
Einheitspreise einzurechnen.

Im Zuge der Bearbeitung sind folgende Unterlagen
einzureichen:

- bauaufsichtliche Zulassungen der eingebauten
  Materialien
- eigene statische Berechnungen
- Werk- und Montagepläne, Fertigteilpläne
- Lieferantenverzeichnis

Für die Ausführung erforderliche Maße, sind zuvor am
Bau zu nehmen, Achsen sind einzumessen.
Sofern nicht aus Detailzeichnungen ersichtlich, sind
Maße für Vorleistungen für andere Gewerke mit der Bauleitung oder dem nachfolgenden Unternehmer abzusprechen.

Während der Montage ist die Konstruktion ( Wände,
Decken, Dach) gegen Witterungseinflüsse, insbesondere
gegen Sturm und Regen, im erforderlichen Maß zu
schützen. Das gilt vor allem bei
Arbeitsunterbrechungen.

Holzteile, die auf Bauteilen aus Beton oder Mauerwerk
aufliegen, sind ohne zusätzliche Vergütung mit einer
Lage unbesandeter Bitumenpappe oder gleichwertigem
Material von diesem zu trennen.

Außer den in den ATV angeführten Normen des
Holzschutzes sind zu beachten:
- Holzschutzmittelverzeichnis des IfBt
- Merkblatt für den Umgang mit Holzschutzmitteln im
Holzschutzmittelverzeichnis des IfBt
- Sicherheitsdatenblätter der gewählten
Holzschutzmittel

Beim Umgang mit Mineralwolledämmstoffen sind die Regeln
der BGBau Fachinfo Prävention Mineralwolle-Dämmstoffe
zu beachten.

Bei der Ausführung von Bauteilen und Anschlüssen, die
der Herstellung der Luftdichtheit des Gebäudes dienen,
ist davon auszugehen, dass vor oder bei der Abnahme der
Leistungen durch den Auftraggeber oder eine von ihm
beauftragte Fachkraft eine Prüfung der Luftdichtheit
durch einen Blowerdoor-Test durchgeführt wird.

Beschädigungen an Dampfsperr- oder Dampfbremsschichten
oder an luftdichten Schichten sind, wenn diese
Schichten zum Leistungsumfang des Auftragnehmers
zählen, vor dem Abdecken mit nachfolgenden Bauteilen
dauerhaft und materialgerecht zu schließen;

Folgende technische Auflagen und Leistungen, sind in
den Einheitspreisen zu berücksichtigen bzw.
einzukalkulieren:

1.) Arbeitsvorbereitung für Holztafelbauweise
Erstellung von der Fertigungs- und
Montageplänen, Detailplanung,
Abgleichung der Pläne mit der statischen
Berechnung, Einreichen der Pläne für
Prüfung durch externe Prüfstelle
Baustellen- und Fertigungsüberwachung
Ü-Zeichen und RAL-Gütezeichen
Überwachung.

2.) Montage der Dachkonstruktion mittels
Mobilbaukran nach Erfordernis, einschl.
An- und Abfahrt, der evt. erforderlicher
Genehmigungsgebühren,
der Transport und Hakenversicherungen,
eventueller Baggermatratzen und
Sicherungsmassnahmen des Untergrundes
für einen sicheren Stand.

3.) allgemeine Baustellenkosten wie folgt
beschrieben liefern und nach Gebrauch
abfahren.
In den Baustellenkosten sind folgende
Leistungen enthalten :
- Material- und Personaltransport zur Baustelle
- Abfahren, Entsorgen des überschüssigen
  Materials
- Kleinmaschineneinsatz
- Haftpflichtversicherung
- Bauüberwachung und Qualitätssicherung

4.) Anbringen und sichern von 2 Meterrissplaketten.

5.) Herstellen und Vorhalten von sämtlichen Arbeits-
und Schutzgerüsten wie fahrbaren Stand- und
Montagegerüsten als Systemgerüsten, Nach
Beendigung der Arbeiten abbauen und
abfahren. Dauer der Vorhaltung bis zu 6 Wochen,
Arbeitshöhe ca. 3,50 - 4,00 m, einschl. der
Absturzsicherungen,

6.)  Ein Gerüst entlang der Gebäudeaussenwand ist in
einem gesonderten Titel erfasst.

7.) Vorhalten von Aufenthalts- und Lagerräumen.

8.) Herstellen und schließen von Löchern im Mauerwerk
und Beton für  Auflager und Verankerung

9.) Mit den Preisen sind die aus den übergebenen Unterlagen erkennbaren oder gewerksüblichen Bohrungen,
Fräsungen, Abfasungen, Zapfenverbindungen, Versatzausbildungen, Auflagerausbildungen, Maßnahmen gegen
Aufspaltung, Transport- und Montagestöße und
-verbindungen sowie alle Montagehilfsmittel und
-geräte abgegolten

10.) Das Nachimprägnieren von Schnittstellen sowie das
Liefern und Anbringen einer Kennzeichnung nach
DIN 68800-3

*Hinweis*
Holz :
konstruktiver Holzschutz nach DIN 68800-2 ist zu
beachten!
Nadelholz nach DIN 4074-1:2003 - S 10 TS - FI
Festigkeitsklasse nach DIN 1052:2004 : NHC24
Nutzungsklasse 1-2 nach DIN 1052:2008
Ausgleichsfeuchte = Einbaufeuchte < 15 %
Abweichungen von den Nennmaßen der Holzquerschnitte
darf höchstens ± 1 mm betragen
Holzschutz und Insektenschutz nach Ausführungsplanung:
Mind. GK 2 nach DIN 68800-3

Stahl : S 235 JRG 2 (RSt 37-2)

Stahlbeton :
Gründung C25/30 XC4, XF1

Magerbeton :
konstruktiv unter Sohlen/Fundamenten C8/10 oder C 12/15

Betonstahl : BSt 500 S u. M (A)

Aussteifung der Dachflächen :
mittels BMF/Simpson Windaussteifungssystem 40/60
(oder glw.) siehe Pos.1 + Aussteifungsbinderkonstruktion in Nagelplattenbauweise.
Nachweis der Dachaussteifung durch Lieferant /
Hersteller der Nagelplattenbinder - siehe Pos. 3+4 der
Statik.

*Hinweis*
Holzbau :
1.
Die nachfolgend ausgeschriebenen Arbeiten sind
grundsätzlich nach den allgemein anerkannten Regeln der
Technik auszuführen. Folgende Vorschriften, jeweils in
der aktuellen Ausgabe, sind dabei besonders zu
beachten:
DIN EN 14081-1 Holzbauwerke  Nach Festigkeit
  sortiertes Bauholz für
  tragende Zwecke mit
  rechteckigem Querschnitt
  Allgemeine Anforderungen
DIN 68365 Schnittholz für Zimmerarbeiten
  Gütebedingungen
DIN 4102 Brandverhalten von Baustoffen und Bauteilen
DIN 4108 Wärmeschutz im Hochbau
DIN 4109 Schallschutz im Hochbau (einschließlich
  Beiblätter )
DIN  18165 Faserdämmstoffe für das Bauweisen
DIN 18202 Toleranzen im Hochbau
DIN 18299 Allgemeine Regelungen für Bauarbeiten
  jeder Art
DIN EN 1995  Bemessung und Konstruktion von Holzbauten
DIN 68800-2 Holzschutz im Hochbau  Baulicher
  Holzschutz
DIN 18334 VOB/C - Zimmer- und Holzbauarbeiten
DIN 1052 Holzbauwerke, Berechnung und Ausführung
Verarbeitungsrichtlinien der Hersteller
2.
Anforderungen Zimmer- und Holzbau:
Nadelholz : S 10 TS-FI, NHC24
Brettschichtholz : BS 14, GL 28 h, GKl.I
Profilstahlteile : RSt 37-2
Dachschalungen nach DIN 4072 oder 4074-1
3.
Holzschutz:
nach DIN 68800-3, min. GK 2
Außer den in den ATV angeführten Normen des
Holzschutzes sind zu beachten:
- Holzschutzmittelverzeichnis des IfBt
- Merkblatt für den Umgang mit Holzschutzmitteln im
Holzschutzmittelverzeichnis des IfBt
- Sicherheitsdatenblätter der gewählten
Holzschutzmittel
4.
Korrosionsschutz:
Balkenanker, Balkenschuhe, Verbindungsmittel, Nägel,
Laschen, Windrispen etc. in verzinkter Ausführung.
Verdeckter Profilstahl z.B. Wechselträger etc. erhalten
einen Korrosionsschutz bestehend aus einer
Grundbesichtung (Oberflächenvorbereitungsgrad Sa 21/2
nach DIN EN ISO 12944-4) und 2 Deckbeschichtungen mind.
200 my stark. Frei bewitterter Konstruktionsstahl in
verzinkter Ausführung.
5.
Während der Montage ist die Konstruktion im
Außenbereich gegen Witterungseinflüsse,
insbesondere gegen Sturm, im erforderlichen Maß zu
schützen. Das gilt vor allem bei
Arbeitsunterbrechungen.
6.
Holzteile, die auf Bauteilen aus Beton aufliegen, sind
ohne zusätzliche Vergütung mit einer Lage unbesandeter
Bitumenpappe oder gleichwertigem Material von diesem zu
trennen.
7.
Statisch wirksame Verbindungen mit Balkenschuhen und
anderen Blechformteilen sind nur entsprechend der
bauaufsichtlichen Zulassung vorzunehmen; diese ist auf
Verlangen nachzuweisen. Alle Nagellöcher sind - wenn
die statische Berechnung nichts anderes aussagt - mit
zugehörigen Rillennägeln auszunageln. Auf ein
vollflächiges Aufliegen der Hölzer an den Metallteilen
ist zu achten; verzogene Hölzer oder solche mit
Drehwuchs sind somit ausgeschlossen.
8.
Beim Umgang mit Mineralwolledämmstoffen sind die Regeln
der BGBau Fachinfo Prävention Mineralwolle-Dämmstoffe
zu beachten.
9.
Bei der Ausführung von Bauteilen und Anschlüssen, die
der Herstellung der Luftdichtheit des Gebäudes dienen,
ist davon auszugehen, dass vor oder bei der Abnahme der
Leistungen durch den Auftraggeber oder eine von ihm
beauftragte Fachkraft eine Prüfung der Luftdichtheit
durch einen Blowerdoor-Test durchgeführt wird. Der AN
hat an dieser Prüfung teilzunehmen, um eventuelle
Leckagen sofort beseitigen zu können.
10.
Beschädigungen an Dampfsperr- oder Dampfbremsschichten
oder an luftdichten Schichten sind, wenn diese
Schichten zum Leistungsumfang des Auftragnehmers
zählen, vor dem Abdecken mit nachfolgenden Bauteilen
dauerhaft und materialgerecht zu schließen.
11.
Mit den Preisen sind die aus den übergebenen Unterlagen
erkennbaren und gewerksüblichen Bohrungen, Fräsungen,
Abfasungen, Zapfenverbindungen, Versatzausbildungen,
Auflagerausbildungen, Maßnahmen gegen Aufspaltung,
Transport- und Montagestöße und -verbindungen sowie
alle Montagehilfsmittel und -geräte abgegolten, ebenso
das Nachimprägnieren von Schnittstellen sowie das
Liefern und Anbringen einer Kennzeichnung nach DIN
68800-3.

**10 Baustelleneinrichtung**
Baustelleneinrichtung für die angebotenen Arbeiten mit:
- Herrichten von Lager und Arbeitsplätzen
- Kosten für die regelmäßige Baustellenreinigung
- sämtlichen erforderlichen Geräten, Maschinen und
  Hebezeugen
- Baubeleuchtung
- Sicherheits- und Schutzeinrichtungen
- Absperrmaterialien und sonstigem Kleinzeug;
einschließlich Vorhalten und Räumung der Baustelle.
Menge: 1,000 Psch

*Hinweis*

**20 Pultdach-Nagelplattenbinder 7,35 m / 15 Grad**
Nagelplattenbinder in Pultdachform mit 15 Grad
Dachneigung wie nachfolgend beschrieben liefern und
montieren, RAL gütegeprüft und mit Holzschutzmitteln
gegen Pilz- und Insektenbefall imprägniert
einschließlich Befestigungsmaterial zum Anschluss der
Binder an die Außenwände sowie der erforderlichen
Auskreuzung / Kippsicherung liefern und verlegen.

Um eine Befestigung der OSB-Platten der Pos.90 zu
ermöglichen, ist der Untergurt des Nagelbinders mit
Beihölzern b/h 70/150mm auszuführen ! (Alternativ
Untergurt des Binders konstruktiv breiter ausbilden)
siehe hierzu Skizze Statik seite 35.

Für die Binderkonstruktion ist ein prüffähiger
statischer Nachweis sowie eine Werk- und Montageplanung
zu liefern.
Lastannahmen siehe Statik.

Holz: aus NH S10, gemäss Text " Baustoffe "
Dachneigung: 15 Grad
Spannweite: 6,60 m
Achsabstand Binder: 0,90 m
Höhe : bis 2,20 m
Überstand Obergurt für Dachüberstand
an Traufe: 0,30 m
Gesamtlänge: 7,35 m

Statik : Pos.3, Positionspläne P1 + P6
Menge: 20,000 Stk

**30 Fachwerkbinder 7,30 m / 0,90 m**
Fachwerkbinder, parallelgurtig in Dachebene,
zur Aussteifung der Nagelplattenbinder der Vorposition.

Fachwerkbinder wie nachfolgend beschrieben liefern und
montieren, RAL gütegeprüft und mit Holzschutzmitteln
gegen Pilz- und Insektenbefall imprägniert
einschließlich Befestigungsmaterial zum Anschluss der
Binder an die Nagelplattenbinder und Außenwände liefern
und verlegen.

Für die Binder ist ein prüffähiger statischer Nachweis
sowie eine Werk- und Montageplanung zu liefern.
Lastannahmen siehe Statik.

Holz: aus NH S10, gemäss Text " Baustoffe "
Länge in Dachebene: ca. 7,30 m
Breite: ca. 0,90 m

Statik : Pos.4, Positionspläne P1 + P6
Menge: 3,000 Stk

**40 KVH als Druckstab liefern und einbauen**
Kantholz als Druckstab liefern auf das Dach
transportieren, fertig imprägniert entsprechend
Gefährdungsklasse 2,
und stramm zwischen Betonbauteilen einpassen, mit
Balkenschuhen sichern und mit Untergurt koppeln
und gem. Statik einbauen.
Holzart : Nadelholz als Konstruktionsvollholz
  Holzfeuchte 15% (+/- 3%)
  nach DIN 4074-1, NH C24,
  allseits gehobelt
Güteklasse : S10
Schnittklasse : A/B trocken
Querschnitt  : 20/20 cm
Länge  : 6,60 m

Statik : Pos.7
Positionspläne P1 + P2 + P6
Menge: 4,000 Stk
Zuordnung: 360

**50 Ausklotzung 10/16 cm**
Ausklotzung 10/16 cm, l = ca. 90 cm,
als Kippsicherung der Nagelplattenbinder
im Traufbereich liefern und einbauen.
Befestigung gemäß Statik.

Statik : Positionsplan P1
Menge: 9,000 Stk

**60 Kippsicherung**
Kippsicherung, H = ca. 2.20 m, l = ca. 90 cm,
als Kippsicherung der Nagelplattenbinder
liefern und einbauen.
Befestigung gemäß Statik.

Statik : Pos.6 und Detail Positionsplan 1
Menge: 3,000 Stk

**70 Randbohle 3/20 cm**
Randbohle 3/20 cm, NH C24, S10,
senkrecht als Stellbrett in Einzellängen zwischen den
Sparren im Bereich der Aussenwände,
holzschutzimprägniert, liefern und montieren.
Menge: 34,000 m

**80 Windaussteifungssystem**
Windverband als nachspannbares Aussteifungssystem
aus feuerverzinkten Stahl,
System Strong Tie / Simpson Typ 40 / 60 o.glw.
gem. Statik aufbringen und vernageln.

Statik : Pos.1
Positionspläne P1 + P6
Menge: 100,000 m

**90 OSB-Schalung unterhalb der Nagelplattenbinder**
*** Bezugsbeschreibung
Schalung unterhalb der Nagelplattenbinder aus
OSB/4-Platte 25mm, allseitig Nut + Feder mit versetzten
Stössen, dampfdicht, als statisch wirksame Scheibe,
luftdichte Stoßverklebung, luftdichter Anschluß an
sämtliche angrenzenden Bauteile der Holzkonstruktion.
Die Platten sind oberhalb der Innenwände und bis auf
die Aussenwände und die innere Betonkonsole zu führen
und im Bereich der Innenwand ( Statik Pos. 7 ) zu
trennen.
Sämtliche für die Befestigung und Verankerung
notwendige Verbindungsmittel gemäss Statik und
Einbauhinweisen im Positionstext der Statik sind mit
einzurechnen.

Statik : Pos.3
Positionspläne P1 + P2 + P6
siehe auch Detail D.10 + 11
Menge: 120,000 m²

**100 Wärmedämmung d= 200 mm, 2-lagig**
Wärmedämmung, d= 200 mm, als 2-lagige Dämmung
( 160 + 40 mm ) von oben zwischen ( 160 mm ) und auf
( 40 mm ) die Gefache der Nagelplattenbinder verlegen.
Fabrikat: Isover
Typ:  Integra ZKF 1,  Zwischensparren-Klemmfilz
aus Mineralwolle, o.glw.,
Wärmeleitfähigkeitsgruppe 035,
Anwendungsgebiet nach DIN V4108 - 10: DZ
Brandverhalten DIN EN 13 501 - A 1,
Liefern, zuschneiden (lichter Sparrenabstand plus
ca. 1 cm Übermaß) und bündig mit der Oberkante der
Sparren in die Holzkonstruktion einlegen. Die
zugeschnittenen Dämmplatten untereinander
fugendicht stoßen.

siehe Detail D.10 + 11
Menge: 120,000 m²
Zuordnung: 360

**110 Laufsteg, b= 80 cm**
Laufsteg, ca. 80 cm breit, 24 mm dick, liefern
und um  8 cm aufgehöht auf den Untergurten
der Nagelplattenbinder vernageln.
Menge: 20,000 m

**120 Wanddämmung d= 140 mm, WLG 035**
Wärmedämmung, d= 140 mm,
auf senkrechte Wandflächen im Dachraum
mit geeigneten, vom Hersteller empfohlenen
Dämmstoffhaltern fugendicht einbringen, einschl. dem
Anarbeiten an Kanten und Türanschlüsse.
Die Stösse sind mit einem geeigneten Klebeband zu
verkleben.
Fabrikat: Isover
Typ:  Kontur KP 1, o.glw.,
Wanddämmplatten aus Mineralwolle,
Wärmeleitfähigkeitsgruppe 035.
Menge: 34,000 m²
Zuordnung: 360

**130 Bodeneinschubtreppe 70 / 140 cm**
Bodeneinschubtreppe, als gedämmte und dichtschliessende
Konstruktion, feuerhemmend F30,
Rohbau-Öffnungsmass: 70 / 140 cm,
Höhe des Futterkastens 60 cm, Geschosshöhe ca. 3,50 m,
liefern und in bauseitige Deckenöffnung in Betondecke
einbauen.
Einschl. Handlauf, 3-seitigem Absturzschutz, Schloss
und Öffnungsstange.
Fabrikat:  Roto-Columbus  o.glw.
Typ:  Bodentreppe profiLine F30 2-tlg.
Menge: 1,000 Stck

*Hinweis*

**140 Konstruktionsvollholz, fertig imprägniert, als Bauholz**
Kantholz liefern, auf das Dach transportieren, fertig
imprägniert entsprechend Gefährdungsklasse 2,
als Bauholz für sämtliche Zimmerarbeiten im Bereich der
Dachkonstruktionen gem. Statik einbauen.
Abbund gesondert:
Holzart : Nadelholz als Konstruktionsvollholz
  Holzfeuchte 15% (+/- 3%)
  nach DIN 4074-1, NH C24,
  allseits gehobelt
Güteklasse : S10
Schnittklasse : A/B trocken
Querschnitte : 4/16 + 8/16 + 8/20 + 8/24 + 14/24 cm
Menge: 2,500 m³
Zuordnung: 360

**150 Abbinden, Aufstellen und Verlegen des Bauholzes**
Abbinden, Aufstellen und Verlegen des Bauholzes der
Vorposition für Dachkonstruktionen aller Art, einschl.
sämtlicher Verbindungsmittel, bestehend aus Formstahl,
sämtlicher Verbinder und Schraubverbindungen, etc.
entsprechend der statischen Berechnung,
Ausführungsplänen, Positionsplänen
und Detailangaben.
Menge: 150,000 m
Zuordnung: 360

**160 Ausklotzung 10/24 cm**
Ausklotzung 10/24 cm, l = ca. 50 cm,
als Kippsicherung der Balkenlage liefern und einbauen.
Befestigung gemäß Statik.

Statik : Positionsplan P1
Menge: 12,000 Stk

**170 Anker M16 + Reaktionsdübel**
Anker M16 mit Unterlegscheibe und Mutter,
einschließlich der Verankerung mit Reaktionsdübeln in
den Stahlbeton-Ringankern, liefern und gemäß Plänen und
Statik, sach- und fachgerecht einbauen und
Schwellhölzer verankern.
Erzeugnis der Reaktionsanker: Fischer oder gleichwertig
Menge: 60,000 Stk

*Hinweis*

**180 Unterdeckbahn, diffusionsoffen**
Unterdeckbahn als Trennlage unter
Aluminium-Profildachelementen auf Rauspund-Schalung,
diffusionsoffen, herstellen wie folgt:

Material : Polyester
sd-Wert : 0,15 m

Fabrikat: Dörken
Typ: Delta Maxx, o.glw.,

liefern und nach Herstellerangaben und
Dachdeckerfachregeln verlegen.
Bahnen auf Traufstreifen oder Traufblech führen und mit
dem Klebeband aus dem Systemzubehör darauf
verkleben. Zur Vermeidung von Wassersäcken erste Bahn
straff verlegen.
Die Überlappungen und sämtliche Anschlüsse an alle
angrenzenden Bauteile sind mit dem zugehörigen
Systemzubehör nach Herstellervorschrift herzustellen,
einschl. der Anschlüsse der Bahn an Traufen-, First-
und Ortgangbereiche usw..
Die Bahnenüberlappungen der Unterdeckbahn und sämtliche
Anschlüsse sind winddicht und regensicher zu verkleben.
Dies ist einzukalkulieren.

Sparrenabstand ca. 90 cm

siehe Detail D.10 + 11 + 12 + 13
Menge: 220,000 m²

**190 Rauspund, d= 30 mm, NF**
Schalung aus Rauspund, d= 30 mm, mit Nut und Feder,
liefern und sach- und fachgerecht einbauen,
einschließlich der Anschlüsse an angrenzende und
einbindende Bauteile.
Die Schalung ist die Tragschale für eine Dacheindeckung
aus Aluprofiltafeln, die mittels Klipps direkt auf der
Schalung verschraubt werden.
Die Verschraubung der Schalung ist entsprechend der
statischen Erfordernisse auszulegen.

siehe Pos.1 und Positionspläne P1 + P6
siehe Detail D.10 + 11 + 12 + 13
Menge: 220,000 m²

**200 Holzlatte 30/40 als Auflager und Höhenausgleich**
Holzlatte 30/40 mm als Ausgleichs- und Auflagerlatte
zum Höhenausgleich auf der Giebelwand.

siehe Detail D.13
Menge: 24,000 m

**210 Traufbohle als Mehrschichtplatte 3 / 30 cm**
Traufbohle zur Aufnahme
der Rinnenhaken und Traufbleche
liefern und verlegen,
als wetterfeste Holzmehrschichtplatte 3 / 30 cm.
in den Obergurt der Nagelplattenbinder eingelassen.

siehe Detail D.10
Menge: 18,000 m

**220 Insektenschutzgitter**
Lieferung und fachgerechte Montage von
Aluminium-Lüftungsprofilen als Insektenschutz,
d = 1,5 mm, Lochung: 5 mm,
für oberen und unteren Fassadenabschluss
Kantung: 2-fach, Abwicklung: 150 mm.
Der freie Lüftungsquerschnitt muss
mind. 50 cm²/m Wandlänge betragen.

siehe Details D.10 + 12
Menge: 36,000 m

**230 Konterlattung 60 / 60 mm**
Konterlattung, scharfkantig, 60 / 60 mm,
als Lüftungsebene, e = ca. 0.90 m,
auf den Dachsparren konstruktiv vorsehen.

siehe Detail D.11 + 12 + 13
Menge: 120,000 m

**240 Unterdeckbahn, diffusionsoffen**
Unterdeckbahn, diffusionsoffen, normgerecht auf
Wärmedämmung herstellen wie folgt:

Material :
Schutz- und Deckvlies : Polypropylen-Mikrofaser
Membran : TEEE, monolithisch
|Armierung|Polypropylen-Gelege
Dicke : 0,55 mm
Gewicht : 170 g / m²
sd-Wert : feuchtevariabel

Fabrikat: proclima
Typ: SOLITEX Plus, o.glw.,

liefern und nach Herstellerangaben und
Dachdeckerfachregeln verlegen.
Bahnen auf Traufstreifen oder Traufblech führen und mit
dem Klebeband aus dem Systemzubehör darauf
verkleben. Zur Vermeidung von Wassersäcken erste Bahn
straff verlegen.
Die Überlappungen und sämtliche Anschlüsse an alle
angrenzenden Bauteile sind mit dem zugehörigen
Systemzubehör nach Herstellervorschrift herzustellen,
einschl. der Anschlüsse der Bahn an Traufen-, First-
und Ortgangbereiche usw..
Die Bahnenüberlappungen der Unterdeckbahn und sämtliche
Anschlüsse sind winddicht und regensicher zu verkleben.
Dies ist einzukalkulieren.

Sparrenabstand ca. 90 cm im Bereich des Sparrendaches.

siehe Detail D.11 + 12 + 13
Menge: 85,000 m²

**250 Wärmedämmung d= 240 mm, WLG 035**
Wärmedämmung, d= 240 mm,
zwischen den Sparren normgerecht verlegen.
Fabrikat: Isover
Typ:  Integra ZKF 1,  Zwischensparren-Klemmfilz
aus Mineralwolle, o.glw.,
Wärmeleitfähigkeitsgruppe 035,
Anwendungsgebiet nach DIN V4108 - 10: DZ
Brandverhalten DIN EN 13 501 - A 1,
Liefern, zuschneiden (lichter Sparrenabstand plus
ca. 1 cm Übermaß) und bündig mit der Oberkante der
Sparren in die Holzkonstruktion einlegen. Die
zugeschnittenen Dämmplatten untereinander
fugendicht stoßen.

siehe Detail D.11 + 12 + 13
Menge: 80,000 m²
Zuordnung: 360

**260 Wärmedämmung Wandkopf d= 200 mm, WLG 035**
Wärmedämmung, d= 200 mm,
als Dämmung des Wandkopfes in einer Breite
von ca. 20 cm sauber einpassen und normgerecht
verlegen.
Fabrikat: Isover
Typ:  Integra ZKF 1,  Zwischensparren-Klemmfilz
aus Mineralwolle, o.glw.,
Wärmeleitfähigkeitsgruppe 035,
Anwendungsgebiet nach DIN V4108 - 10: DZ
Brandverhalten DIN EN 13 501 - A 1,
Liefern, zuschneiden (lichter Sparrenabstand plus
ca. 1 cm Übermaß) und bündig mit der Oberkante der
Sparren in die Holzkonstruktion einlegen. Die
zugeschnittenen Dämmplatten untereinander
fugendicht stoßen.

siehe Detail D.13
Menge: 24,000 m
Zuordnung: 360

**270 Dampfbremsbahn, diffusionsoffen**
Dampfbremsbahn, diffusionsoffen, unter Dachschrägen
herstellen wie folgt:

Material :
Vlies : Polypropylen
Membran : Polyethylen-Copolimer
Dicke : 0,25 mm
Gewicht : 85 g / m²
sd-Wert : feuchtevariabel 0,25- > 25 m

Fabrikat: proclima
Typ: SOLITEX Intello, o.glw.,

liefern und nach Herstellerangaben und
Dachdeckerfachregeln verlegen.

Die Überlappungen und sämtliche Anschlüsse an alle
angrenzenden Bauteile ( Mauerwerk, Beton, Holz ) sind
mit dem zugehörigen Systemzubehör nach
Herstellervorschrift herzustellen.
Dies ist einzukalkulieren.
Sparrenabstand ca. 90 cm im Bereich Sparrendach.

siehe D.11 + 12 + 13
Menge: 80,000 m²

**280 Lattung 60/60 mm für GK-Beplankung**
Holzlattung auf Sparren im Bereich von Dachschrägen und
Decken einschl. sämtlicher Anpassarbeiten zur Aufnahme
der Beplankung mit Gipskarton-Bauplatten ( gesonderte
Position ).
Holzart: Fichte / Kiefer / Tanne
Holzfeuchte: trocken (< 20 %)
Schnittklasse: A
Lattenquerschnitt : 60/60 mm
Die Lattung muss bezüglich Ausführung und Ebenheit für
die Anbringung von Gipskartonplatten geeignet sein.

siehe Detail D.11 + 12 + 13
Menge: 80,000 m²

**290 Beplankung mit Gipskartonplatten**
Beplankung der Lattung der Vorposition mit
Gipskarton-Bauplatten,
glatt, geschlossene Sichtfläche, vierseitig
scharfkantig, rechtwinklig, einlagig, liefern und in
kompletter Leistung gem. Herstellervorschrift
herstellen. Wandanschlüsse und Ausschnitte sind mit dem
Einheitspreis abgegolten.

Bekleidung:
aus Gipskarton-Bauplatten, Plattenfugen und
Schraubenköpfe sind malerfertig zu verspachteln ( Q2 )
mit reißfester Fugenüberdeckung, für Anstrich

Plattenmaterial  :  GKB, 1 x 12,5 mm
Abhängehöhe :  direkt auf Lattung
Raumhöhe  :  bis ca. 2,60 m

siehe D.11 + 12 + 13
Menge: 80,000 m²
Zuordnung: 350

**300 Dachdurchbrüche rund bis d= 200 mm**
Dachdurchbrüche rund, bis d= 200 mm,
für Dachentlüfter, in Dachaufbau des Sparrendaches der
Vorpositionen herstellen, bauseitige Rohrleitungen
dampf- und winddicht anschliessen.
Menge: 6,000 Stk

**310 Facharbeiterstunden**
Facharbeiterstunden für Unvorhergesehenes nur auf
Anweisung der Bauleitung zum Nachweis.
Menge: 24,000 h
Zuordnung: 390

USt %: 19,00
